# Comeniusschule Potsdam
Angebotsaufforderung (GAEB DA XML 3.2, DA83)
Projekt: P-19COM
Währung: EUR
Auftraggeber: Kommunale Immobilien Service (KIS), Friedrich- Ebert- Str. 79/81, 0 14469 Potsdam; DV-Nummer: P-19COM
Erstellt mit: SJ AVA/ GXML Toolbox V3.2 R20131205, SJ AVA, 19.01.2026

## A - Baubeschreibung
A - Baubeschreibung

Der 2. BA der Förderschule 53 (Comeniusschule) beinhaltet neben der brandschutztechnischen Sanierung des Bestandsgebäudes die Errichtung eines  Erweiterungsbaus an der nord-westlichen Giebelseite des Gebäudes.

Das Grundstück befindet sich am Brauhausberg in Potsdam, Träger der Schule ist die Landeshauptstadt Potsdam.

Das Bestandsgebäude hat eine Grundfläche von ca. 54,00 x 16, 50 m mit einer Höhe von 20,80 m (Firsthöhe). Der Anbau hat eine Grundfläche von ca. 10,50 x 16,50 m und passt sich in der Breite und in der Höhe dem Bestandsgebäude an.

Der Anbau bildet einen selbstständigen, durch eine Brandwand getrennten, Brandabschnitt mit Verbindung über Brand- und Rauchschutztüren. Um den Zugang zu den zwei unabhängig voneinander existierenden Rettungswegen (Treppenhäuser 1 und 2) im Bestandsgebäude jederzeit zu ermöglichen, werden im nord-westlichen Giebelbereich Beipass-Lösungen geschaffen.
Neben den neuen Funktionsräumen wird im Anbau auch ein Evakuierungsaufzug realisiert, der eine sichere Evakuierung aus den einzelnen Geschossen über „Sichere Räume" garantiert.

Der Zutritt erfolgt im EG über den Eingang an der Straße "Brauhausberg" oder im 2. UG über den Schulhof. Die vertikale Erschließung des Bestandsgebäudes erfolgt über zwei Treppenhäuser.
Die Baustellenzufahrt liegt am Finkenweg, über die man zum Schulhof gelangt. Baustrom und Bauwasser sind vorhanden.

Im gesamten Bestandsgebäude finden Arbeiten zur Brandschutzertüchtigung sowie die daraus resultierende Erneuerung aller Sanitärblöcke statt. Zudem wird eine neue Lüftungsanlage im Spitzboden (Technikgeschoss) errichtet, die die umgestaltete Küche und die erweiterten Räume des Speisesaales im 2. Untergeschoss bedient. Im 2. Untergeschoss befinden sich nach der Neustrukturierung der Funktionseinheiten zudem die Horträume mit den dazugehörigen Sanitäranlagen und Nebenräumen.
Die Umbaumaßnahmen im 1.UG des Bestandsgebäudes umfassen bauliche Maßnahmen zur Funktionsumgestaltung. In dieser Etage sind Klassen- und Teilungsräume geplant. Der Anbau beinhaltet einen Klassenraum und den Naturwissenschaftsraum inkl. Vorbereitungsraum.
Die Umbaumaßnahmen im EG des Bestandsgebäudes erfolgen analog zum 1. Untergeschoss. Desweiteren soll im Foyer ein Schülercafe eingerichtet werden. Der Anbau umfasst die Räume Fachraum-Textil mit Vorbereitungsraum und Hauswirtschaftsraum.
Im DG des Bestandsgebäudes bleibt der Verwaltungsbereich erhalten, jedoch müssen Umbaumaßnahmen aufgrund von Funktionsänderungen sowie technischen Erfordernissen (LÜftungskanäle) umgesetzt werden. Der Anbau beinhaltet die zwei Fachräume Kunst mit Vorbereitungsraum und Medienraum.

## B - Angaben zum Bauvorhaben
B - ANGABEN ZUM BAUVORHABEN

Auftraggeber:
Kommunaler Immobilienservice Potsdam
Friedrich-Ebert-Straße 79/81
14469 Potsdam

Bauvorhaben:
Erweiterungsneubau und brandschutztechnische Ertüchtigung der Comeniusschule Potsdam

Anschrift:
Brauhausberg 10
14473 Potsdam

Das Bauvorhaben liegt innerhalb der Trinkwasserschutzzone III.

## C - Allgemeine, projektbezogene Vorbemerkungen
C - ALLGEMEINE, PROJEKTBEZOGENE VORBEMERKUNGEN

Ortsbesichtigung
Der Bieter/AN hat sich vor Abgabe des Angebotes ein Eindruck vom Grundstück, vom Gebäudebestand, vom Rohbau sowie von der Verkehrsanbindung zu verschaffen.

Planunterlagen
Der Auftragnehmer ist verpflichtet, sich anhand der beiliegenden Planunterlagen über Art und Umfang der ausgeschriebenen Leistungen zu informieren. Erschwernisse, die aus den Planunterlagen erkennbar waren, berechtigen nicht zu Nachforderungen.

Lageplan:
4053_01_BM0122_000_05_731_0_LG_OBL_-_00

Grundrisse:
4053_01_BM0122_000_05_731_0_GR_UG2_U_06
4053_01_BM0122_000_05_731_0_GR_UG1_U_04
4053_01_BM0122_000_05_731_0_GR_EG-_U_04
4053_01_BM0122_000_05_731_0_GR_DG-_U_04
4053_01_BM0122_000_05_731_0_GR_TG-_U_04
4053_01_BM0122_000_05_731_0_GR_DAA_U_04

Schnitte:
4053_01_BM0122_000_05_731_0_SN_AA-_A_03
4053_01_BM0122_000_05_731_0_SN_BB-_B_03
4053_01_BM0122_000_05_731_0_SN_CC-_C_02
4053_01_BM0122_000_05_731_0_SN_DD-_D_01
4053_01_BM0122_000_05_731_0_SN_EE-_E_03
4053_01_BM0122_000_05_731_0_SN_FF-_F_02

Ansichten:
4053_01_BM0122_000_05_731_0_AN_NW-_A_01
4053_01_BM0122_000_05_731_0_AN_NO-_A_02
4053_01_BM0122_000_05_731_0_AN_SO-_A_00
4053_01_BM0122_000_05_731_0_AN_SW-_A_02

Die Pläne sind Übersichtspläne als Grundlage für die Kalkulation.

Ausführungsunterlagen
Dem AN werden die Ausführungsunterlagen einfach in Papier sowie einmal digital als pdf übergeben. Änderungen der Pläne werden dem AN nur digital übergeben. Diese und weitere Papierkopien sind vom AN auf eigene Rechnung selbst zu fertigen.

Der AG stellt dem AN zudem die komplette Planung digital auf einem Planserver zur Verfügung, dessen Zugangsdaten dem AN bei Bedarf zur Verfügung gestellt werden.

Die vom Auftragnehmer verwendeten Ausführungsunterlagen müssen den Freigabevermerk des Auftraggebers oder des Architekten tragen. Durch Übergabe neuer Unterlagen ungültig gewordene Unterlagen sind vom Auftragnehmer entsprechend zu kennzeichnen und aufzubewahren. Nicht freigegebene Unterlagen dürfen nicht verwendet werden.

Angebotspreise
Sämtliche Angebotspreise beinhalten alle erforderlichen An- und Abfahrtskosten, sowie den in den Leistungspositionen enthaltene Grundgebrauchsüberlassung.
Mit den Einheitspreisen sind sämtliche Nebenleistungen nach VOB/C abgegolten, die zur Fertigstellung der Leistung erforderlich sind.

SiGeKo
Der SiGeKo ist durch den Bauherrn beauftragt. Der vom SiGeKo erstellte SiGe-Plan gilt für diese Baustelle. Die Hinweise und Anordnungen erfolgen gegenüber dem Bauherrn sowie der örtlichen Bauüberwachung.
Grundsätzlich sind sämtliche Bauleistungen entsprechend den geltenden Sicherheitsbestimmungen und Vorschriften auszuführen.

Baustelleneinrichtung
Es ist bauseitig eine allgemeine Baustelleneinrichtung vorhanden. Lagerplätze (im stark begrenztem Umfang) und sanitäre Einrichtungen werden vom AG zur Verfügung gestellt.
Aufwendungen für Einrichten, Vorhalten und Räumen der eigenen Baustelleneinrichtung für sämtliche in der nachfolgenden Leistungsbeschreibung aufgeführten Leistungen sind, soweit in der Baustelleneinrichtung in diesem Leistungsverzeichnis nicht anderes beschrieben, in die Einheitspreise mit einzukalkulieren.

Lagerflächen
Vor Ausführungsbeginn hat der Auftragnehmer mit dem Auftraggeber festzulegen, wo das erforderliche Gerät, Schutt, Container und dergleichen auf der Baustelle gelagert werden kann.

Werbung
Das Anbringen von Werbung ist ausdrücklich untersagt.

Arbeitszeiten & Lärmschutz
Das Baugrundstück befindet sich in einem Wohngebiet (Wohnbaufläche W2) mit einem integriertem Schulstandort.
In diesem Zusammenhang wird auf die Einhaltung der Bestimmungen des Landesimmissionsschutzgesetzes (LImschG) Brandenburg hingewiesen.
Grundsätzlich ist eine Wochenarbeitszeit von Montags bis Freitag, jeweils von 7:00 Uhr bis 17:00 Uhr einzukalkulieren. Der AN hat die in diesem LV beschriebenen Leistungen in der vorgeschriebenen Bauzeit zu erbringen.

Vermeidung von Schäden
Lärm- und Emissionswerte sind zu beachten. Erschütterung, Staub, Geruch und Schmutz sind grundsätzlich zu vermeiden.
Bäume und Tiere unterliegen besonderem Schutz. Die entsprechenden Zeiten werden zur Bauberatung für die darauf folgende Woche bekannt gegeben. Lärmintensive Arbeiten sind mit der örtlichen Bauleitung abzustimmen.
Beschädigungen an angrenzenden Bauteilen und Einbaugegenständen sind durch geeignete Maßnahmen (Abdeckungen, Verkleidungen etc.), die Sache des AN sind, auszuschließen. Sollten an angrenzenden Bauteilen oder Einrichtungen Beschädigungen oder Verschmutzungen auftreten, so werden diese auf Kosten des AN beseitigt.

Bauablauf und Bauzeiten
Der AG kann in Ausnahmefällen Arbeiten an Sonnabenden (Werktag) anordnen.
Eine gesonderte Vergütung von Lohnzulagen erfolgt dabei nicht.
Witterungseinflüsse, mit denen üblicherweise zu rechnen ist, sind einzukalkulieren.
Daraus resultierende Mehrkosten, insbesondere auch Verzögerungen, werden nicht gesondert vergütet.

Baustellenzugang und Sicherheit
Alle Arbeiten, die Teil dieses Leistungsverzeichnisses sind, müssen von einem fachlich geeigneten und deutsch sprechenden Vorgesetzten/ Bauleiter geleitet werden.
Es herrscht auf der gesamten Baustelle Rauchverbot. Die Baustelle ist videoüberwacht.

Sauberkeit auf der Baustelle
Die vom Auftragnehmer zu beseitigenden Verunreinigungen beziehen sich auch auf die Verunreinigung der öffentlichen Verkehrswege durch Fahrzeuge und Maschinen des Auftragnehmers oder seiner Subunternehmer. Solche Verunreinigungen sind durch geeignete Maßnahmen zu vermeiden. Auftretende Verunreinigungen sind, soweit notwendig, jeweils freitags zu beseitigen, bei besonders starker Verschmutzung auch mehrmals wöchentlich nach Weisung der Bauleitung.

Schutt- und Abfallbeseitigung
Anfallender Bauschutt ist vom Auftragnehmer zu entsorgen, sofern im Leistungsverzeichnis nichts anderes angegeben ist.
Anfallender Bauschutt geht in das Eigentum des AN über, auch wenn dies in den Positionen nicht ausdrücklich erwähnt ist. Sie sind in eigenen Containern zu sammeln und nach Füllung selbst abzutransportieren und ordnungsgemäß zu entsorgen. Die Entsorgungs- und Verwertungsnachweise der Deponie sind dem AG auf Verlangen mit vorzulegen. Eventuelle Deponiegebühren sind, sofern nicht extra ausgeschrieben, in die Einheitspreise mit einzukalkulieren.

Kooperation und Koordination
Der Auftragnehmer ist verpflichtet auf Anforderung mindestens 1x pro Woche, an Koordinierungsbesprechungen teilzunehmen. Während der Arbeiten muss ständig und zwingend eine Deutsch sprechende Fachkraft als Vorarbeiter zugegen sein.
Zu den auf der Baustelle vorzuhaltenden Ausführungsunterlagen zählt auch eine Ausfertigung der Leistungsbeschreibung.

Stundenlohnarbeiten
Stundenlohnarbeiten sind Arbeiten, die durch Arbeitskräfte des AN auf Anordnung der örtlichen Bauleitung auszuführen sind.
Zuschläge für Nacht-, Sonntags- oder Feiertagsarbeit sind jedoch nicht einzurechnen.
Die im Leistungsverzeichnis angesetzte Anzahl von Stunden ist unverbindlich. Vergütet werden nur die tatsächlich geleisteten Stunden.
Stundenzettel hat der AN umgehend der Bauleitung vorzulegen und abzeichnen zu lassen.
Die Stundenzettel müssen folgende Angaben enthalten:
- Bezug auf die schriftliche Arbeitsanweisung der Bauleitung (Nr. Arbeitsbeschreibung,
  Datum)
- Name und Beruf/Berufsgruppe des Werktätigen
- Anzahl der geleisteten Stunden
- Mengenangaben über die verwendeten Materialien
- Mengenangaben über den Maschineneinsatz
Von der Bauleitung anerkannte Stundenzettel gelten lediglich als Bescheinigungen, dass die Leistung erbracht wurde, nicht als Abnahme im Sinne VOB/B §12.

## D - Allgem. techn. Vorbemerkungen
D - ALLGEMEINE TECHNISCHE VORBEMERKUNGEN

1. Mitgeltende Normen und Regeln
Dem Leistungsverzeichnis liegt die VOB / B und C zugrunde.

Insbesondere gelten die:

ATV DIN 18 299 - Allgemeine Regelungen für Bauarbeiten jeder Art

Darüber hinaus gelten die in den jeweiligen ATV aufgeführten Normen, sämtliche in den DIN's enthaltenen normativen Verweisungen und sämtliche Merkblätter der entsprechenden Fachverbände.

Der Auftragnehmer hat insbesondere die im Leistungsverzeichnis aufgeführten Normen, allgemeinen bauaufsichtlichen Zulassungen und Prüfzeugnisse, Vorschriften der BG sowie die baupolizeilichen Bestimmungen verantwortlich zu beachten.

Weiterhin liegen der Bauausführung die Architektenpläne, die besonderen Vertragsbedingungen des Auftraggebers mit Sicherheitsbestimmungen und zusätzlichen technischen Vorschriften in der jeweils aktuellen Fassung zugrunde. Weiterhin sind die einschlägigen Baustoff- und Herstellungsnormen zu beachten.

2. Allgemeine Hinweise
Zur Vereinfachung wurde im Leistungstext des LV´s teilweise auf selbstverständliche Ausdrücke, wie "Herstellen, einschl. Materiallieferung und Verschnitt, verlegen, montieren, einschl. Befestigungsmaterial, Geräte, Förderungsmittel und Werkzeuge vorhalten, Schutzvorkehrungen treffen usw." verzichtet. Wenn nicht ausdrücklich anders beschrieben (z.B. "nur liefern" oder "bauseitig gelieferte montieren") umfassen die Leistungen immer Herstellung, Lieferung und Montage.

Die ausgeschriebenen Leistungen umfassen mit den angebotenen Einheitspreisen der einzelnen Teilbereiche alle, zur Leistungserstellung notwendigen Nebenarbeiten  nach VOB/C wie, das Aufstellen, Vorhalten, der
Betrieb und Abbau aller erf. Maschinen, Geräte, Stoffe und Hilfsstoffe, Verwahrungen und sonstigen Schutzmaßnahmen. Die ausgeschriebene Leistung umfasst auch den Transport der Materialien, Maschinen, Geräte, Stoffe und Hilfsstoffe zum Einsatzort innerhalb des Gebäudes; sie umfasst weiterhin den Transport des anfallenden Bauschuttes sowie die sachgerechte Deponierung einschl. aller anfallenden Gebühren.

2. Gerüste
Gerüste werden bauseits nicht gestellt.

Gerüste für eine Arbeitshöhe bis zu 3,65 m sind in die Leistungen, für die diese Gerüste erforderlich sind, einzurechnen.

## E - Techn. Vorbem. Baureinigungsarbeiten
E - TECHNISCHE VORBEMERKUNGEN
Baureinigungsarbeiten

1. Angaben zu Stoffen und Bauteilen
Reinigungs-, Pflege- und Behandlungsmittel sowie Geräte und Maschinen müssen für den jeweiligen Verwendungszweck geeignet sein. Geräte und Maschinen müssen den Sicherheitsbestimmungen entsprechen und deutlich lesbare Prüfzeichen und Typschilder haben.

Der Auftragnehmer hat bei der Auswahl der Reinigungs- und Pflegemittel die geltenden Umweltschutzvorschriften zu beachten.

Der Auftragnehmer hat bei der Auswahl und der Verwendung von Desinfektions- und anderen Zusatzmitteln die geltenden behördlichen Vorschriften und Verordnungen zu beachten.

Für Produkte, die nach der Gefahrstoffverordnung gekennzeichnet sein müssen, sind dem Auftraggeber unaufgefordert die Sicherheitsdatenblätter zu übergeben.

2. Angaben zur Ausführung
Wenn der Auftragnehmer Bedenken gegen die vorgeschriebene Art der Ausführung oder Wahl der vorgegebenen Reinigungsmittel hat, hat er das dem Auftraggeber und der örtlichen Bauüberwachung unverzüglich schriftlich mitzuteilen. Bedenken sind auch geltend zu machen, wenn die zu bearbeitenden Flächen und Gegenstände in einem für die Ausführung ungeeigneten Zustand sind, z.B. bei ungeeigneten Temperatur- und Luftverhältnissen und bei Hindernissen.

Vor Beginn der Arbeiten sind die zu reinigenden Flächen und Bauteile vom Auftragnehmer auf Beschädigungen zu untersuchen. Beanstandungen sind dem Auftraggeber und der örtlichen Bauüberwachung unverzüglich mitzuteilen.

Werden bei der Ausführung der Reinigungsarbeiten zuvor nicht erkennbare Schäden an den zu bearbeitenden Flächen sichtbar, ist der Auftraggeber und die örtliche Bauüberwachung unverzüglich zu benachrichtigen.

Trifft der Auftragnehmer Verunreinigungen an, die nicht vom vertraglichen Leistungsumfang gedeckt sind, so hat er vor deren Beseitigung den Auftraggeber und die örtliche Bauüberwachung zu informieren, damit diese gegebenenfalls den Verursacher oder den Auftragnehmer mit der Beseitigung beauftragen kann.

Verschmutzungen, die durch den Auftragnehmer verursacht werden, sind von ihm zu beseitigen.

Die Ausführung der Arbeiten hat den Vorschriften der Berufsgenossenschaften, des Auftraggebers, der Bauaufsicht sowie des Umweltschutzes zu entsprechen.

Reinigungs-, Pflege- und Behandlungsmittel, die feuergefährliche oder gesundheitsschädigende Bestandteile enthalten, sind entsprechend ihrer Eigenart und unter Beachtung der einschlägigen Vorschriften und Verordnungen zu lagern und zu verarbeiten.

Nachbehandlungsmittel, wie z.B. konservierende oder hydrophobierende Mittel dürfen nur verwendet werden, wenn sie in der Leistungsbeschreibung vorgeschrieben sind.

Bei Einsatz von Versiegelungsmitteln hat der Auftragnehmer dem Auftraggeber schriftliche Pflegeanweisungen zu übergeben.

Toiletten, Bade- und Waschräume einschließlich der Einrichtungsgegenstände sind mit desinfizierenden Mitteln zu reinigen.

Regler, Sensoren, wie z.B. Thermostatventile, Raumthermostate, Bewegungsmelder, dürfen nicht verstellt werden.

Mit Türschließern versehene Türen mit Brand- und Rauchschutzanforderungen dürfen nur während der Reinigungsarbeiten an den Bodenflächen im unmittelbaren Öffnungsbereich kurzfristig geöffnet festgestellt werden. Die Türen sind sofort nach Abschluss der Reinigung des Öffnungsbereiches wieder zu verschließen und Hilfsmittel zum Offenhalten, z.B. Unterlegkeile, zu entfernen. Das gilt auch, wenn mehrere Reinigungsgänge erforderlich sind und diese nicht im unmittelbaren Zusammenhang durchgeführt werden können. Weder die Türen, noch die Türschließer und die Bodenflächen dürfen durch Hilfsmittel zum Offenhalten der Türen beschädigt werden.

Fensterbretter und Sohlbänke dürfen grundsätzlich nur mit lastverteilenden und vor Beschädigungen schützenden Auflagen sowie nach Absprache mit der Bauleitung betreten werden.

Die Weitergabe von Schlüsseln an Dritte ist untersagt. Für die Schlüsselübergabe an Mitarbeiter ist ein schriftlicher Nachweis zu führen.

Der gesamte Ablauf der Dienstleistungen ist so zu dokumentieren, dass eine Identifikation und Rückverfolgbarkeit der Leistungsbestandteile gewährleistet ist. Dies gilt sowohl hinsichtlich der Leistungsorganisation wie auch hinsichtlich der Leistungsvorgänge einschließlich der verwendeten Betriebsmittel und Arbeitsstoffe.

Für die Ausführung und Überwachung der Dienstleistungen entsprechend den Auftragsbestimmungen und Leistungsanforderungen ist geeignetes Personal einzusetzen, das über die erforderlichen Kenntnisse und Fähigkeiten verfügt. Durch Schulungsmaßnahmen sind die erforderlichen Kenntnisse und Fähigkeiten im jeweiligen Verantwortungsbereich des Personals zu fördern und zu überprüfen.

Es ist dem Reinigungspersonal untersagt, im Gebäude zu rauchen. Der Auftragnehmer hat darauf zu achten, dass das Rauchverbot eingehalten wird.

Wenn außer dem Auftragnehmer keine weiteren Auftragnehmer oder sonstige berechtigte Personen auf der Baustelle anwesend sind, hat der Auftragnehmer alle Zugangstüren beim Verlassen der Baustelle abzuschließen. Das gilt auch für ein zeitweiliges Verlassen der Baustelle, z.B. während Pausen und am Ende eines Arbeitstages.

3. Angaben zur Abrechnung

3.1 Nebenleistungen
Reinigen der Abstellräume und Abstellschränke für Reinigungsmittel und Reinigungsgeräte.

Herstellen von bis zu 5 Probeflächen in Einzelgrößen bis 2 m2, insgesamt je Reinigungsart jedoch maximal bis 1 % der zu bearbeitenden Fläche.

Abschließen der Türen vor zeitweiligem Verlassen der Baustelle, z.B. während Pausen und am Ende eines Arbeitstages sowie nach Beendigung der Reinigung und Rückgabe der Schlüssel.

Vorlegen von Herstellernachweisen über die Eignung der Reinigungs-, Pflege- und Behandlungsmittel sowie von Pflegeanweisungen und Sicherheitsdatenblättern.

Reinigen von Beschlägen bei der Reinigung von Fenstern, Türen und Einrichtungsgegenständen, Entfernen von Aufklebern, Entfernen von Schutzfolien einzelner Bauteile.

Umstellen von leichten Einrichtungsgegenständen, z.B. Stühle, kleine Tische, Papierkörbe usw. zur Durchführung der Unterhaltsreinigung.

Absperren von Räumen oder Bereichen, die während der Reinigungsarbeiten und eventuell anschließender Trockenzeiten nicht betreten werden dürfen, Aufstellen von Warnschildern bei vorübergehender, durch die Reinigung verursachter Rutschgefahr.

Beseitigen aller Verunreinigungen, die von den Arbeiten des Auftragnehmers herrühren.

Schutz der für die Ausführung übergebenen Stoffe und Geräte vor Beschädigung und Verlust bis zur Rückgabe.

3.2 Besondere Leistungen
Vorhalten von Aufenthalts- und Lagerräumen, wenn der Auftraggeber Räume, die leicht verschließbar gemacht werden können, nicht zur Verfügung stellt.

Prüfungen des Untergrundes, die über den Umfang gewerbeüblicher Prüfungen hinausgehen.

Besondere Maßnahmen zum Schutz von Bauteilen und Einrichtungsgegenständen, z.B. vollflächiges Abdecken oder Abkleben mit Folien oder Planen.

Entfernen von vollflächigen Abdeckungen und Abklebungen, die nicht vom Auftragnehmer angebracht wurden.

Herbeiführen der erforderlichen öffentlich-rechtlichen Genehmigungen und Erlaubnisse; z.B. nach dem Baurecht, Umweltrecht und Straßenverkehrsrecht.

Beseitigen von Verstopfungen in Rohrsystemen, Beseitigen von Ekel erregenden oder außergewöhnlichen Verschmutzungen und Abfällen.

Beseitigen von Zementschleiern.

Beseitigen von hartnäckigen Verschmutzungen auf Glas- und Rahmenflächen, z.B. Bemalungen, Klebstoffe, Folien mit Ausnahme von Schutzfolien, Verkrustungen.

Aufwendungen für Inanspruchnahme fremder Grundstücke, Räumlichkeiten und dergleichen, sowie fremder Leistungen oder Einrichtungen, z.B. Krananlagen und deren Bedienung.

Demontage und Montage von Beleuchtungskörpern, Sonnenblenden, Vorhängen usw. sowie Ergänzung fehlender Befestigungsteile.

Aufwendungen für die Befestigung der am Objekt verbleibenden Verankerungen und Absturzsicherungen.

3.3 Abrechnungsregeln
Der Ermittlung der Leistung - gleichgültig, ob sie nach Zeichnungen oder nach Aufmaß erfolgt - sind zugrunde zulegen für Flächen mit begrenzenden Bauteilen die zu bearbeitende Fläche bis zu den begrenzenden, ungeputzten bzw. unbekleideten Bauteilen, für Flächen ohne begrenzende Bauteile deren Maße.

Bei Abrechnung nach Längenmaß wird die Länge von Bauteilen in der Mittelachse ermittelt.

Bei Abrechnung nach Flächenmaß werden Aussparungen, z. B. für Öffnungen, Pfeilervorlagen, Rohrdurchführungen bis zu 1,0 m2 Einzelgröße übermessen.

Bei Abrechnung nach Flächenmaß werden Rahmen, Pfosten, Kämpfer und dergleichen bis zu einer Einzelbreite von 30 cm übermessen.

Zu bearbeitende Flächen der Fenster, Türen und Trennwände werden nach den Konstruktionsmaßen (lichte Rohbaumaße) einseitig ermittelt. Sie sind beidseitig zu reinigen, wenn in der Leistungsbeschreibung nichts anderes vorgeschrieben ist. Rahmen, Pfosten, Kämpfer und dergleichen werden übermessen.

Flächen von Profilen, Heizkörpern, Trapezblechen, Wellblechen und dergleichen werden, soweit Tabellen vorhanden sind, nach diesen gerechnet. Sind Tabellen nicht vorhanden, wird nach abgewickelter Fläche gerechnet.

Probeflächen, die als Nebenleistung ausgeführt wurden, werden übermessen.

Zu reinigende Flächen von Fensterbehängen und Vorhängen werden mit den tatsächlichen Maßen einschließlich Faltenwurf ermittelt.

## 033 Gebäudereinigungsarbeiten
Datum: 09.05.2023

### Los 1 Grobreinigung

#### Hauptabschnitt 1.1 Grobreinigung

*Hinweis: Grobreinigung*
Während der Bauphase soll nach Erfordernis voraussichtlich eine Grobreinigung erfolgen.

Die notwendigen Anfahrten sind einzukalkulieren.

**1.1.1 Baugrobreinigung - Anbau**
Baugrobreinigung und Fegen von verschiedenen Räumen, nach Anleitung der Bauleitung.

Transport der Baumischabfälle zum Container und Entsorgung in gesonderter Position.
Untergrund: Betondecke/Estrich
Menge: 573,000 m2

**1.1.2 Baugrobreinigung - Bestand**
Grobreinigung sowie Abkehren oder Staubsaugen von verschiedenen Räumen, nach Anleitung der Bauleitung.

Transport der Baumischabfälle zum Container und Entsorgung in gesonderter Position.

Untergrund: Folie oder Faserplatten auf Parkett und Terrazzo sowie bestehender Fliesen-, Linoleum- und Teppichbelag bzw. Ausgleichschicht/Estrichuntergrund
(wo Belag bereits entfernt wurde)
Menge: 2604,000 m2

**1.1.3 Beseitigung der Verschmutzungen auf Fensterbänken**
Fensterbänke (B = 0,2m) vom Baustaub reinigen (gründliches Abkehren oder Staubsaugen) und Oberflächen feucht abwischen.

Bauteillage: Anbau
Material: Werzalit o.vergleichbar
Breite: bis 3,6 m
Höhe: 0,9 ü OKFFB (innen)

Bauteillage: Bestandsbau
Material: MDF, lackiert
Breite: bis 1,62 m
Höhe: bis 0,9 m ü OKFFB (innen)
Menge: 64,500 m2

**1.1.4 Stellung/Transport Container 7 cbm**
Stellung/Transport Container 7 cbm.
Menge: 2,000 St

**1.1.5 Entsorgung Baustellenmischabfälle**
Baustellenmischabfälle aus dem Gebäude bzw. vom Dach in den Container  transportieren, einschl. Entsorgungs- und Deponiegebühren.
Abrechnung nach Wiegeschein.
Menge: 5,000 t

### Los 2 Zwischenreinigung

#### Hauptabschnitt 2.1 Zwischenreinigung

*Hinweis: Zwischenreinigung*
Während der Bauphase soll nach Erfordernis voraussichtlich eine Zwischenreinigung erfolgen.

Die notwendigen Anfahrten sind einzukalkulieren.

**2.1.1 Räume mit Estrichboden reinigen**
Räume mit Estrichboden reinigen

- gründliches Abkehren oder Staubsaugen aller Bodenflächen, partielles Entfernen gröberer Bodenverschmutzungen

Bauteillage:
- Technikräume im 2. UG und im Technikgeschoss
- Räume im Anbau vor Bodenlegung

Die Abrechnung erfolgt nach Raumgrundfläche.
Menge: 653,110 m2

**2.1.2 Räume nach Abriss des Bodenbelags reinigen**
Räume reinigen, in denen Teppichböden (DG) oder Linoleumbelag (2-UG/1.UG/EG) entfernt wurde

- gründliches Abkehren oder Staubsaugen aller Bodenflächen

Bauteillage:
- Bestandsbau (Klassen-, Gruppen- und WC-Vorräume, Personalräume, Snoezelenraum etc.)

Die Abrechnung erfolgt nach Raumgrundfläche.
Menge: 1169,000 m2

**2.1.3 Räume mit Linoleumbelag reinigen**
Räume mit Linoleumbelag (neu) inkl. Sockelleisten reinigen bis zum Erreichen einer schmutzfreien Oberfläche

- gründliches Abkehren oder Staubsaugen aller Bodenflächen, partielles Entfernen gröberer Bodenverschmutzungen
- Abwischen von Heizkörpern inkl. Armaturen und Rohren, Beleuchtungskörpern, Einbauten wie Installationsschränken, Revisionstüren etc.

Bauteillage:
- alle Räume im Anbau nach Verlegung Bodenbelag
- alle Räume mit Linoleumbelag im Bestandsbau nach
  Neuverlegung Bodenbelag (Klassen-, Gruppen- und
  WC-Vorräume, Beipassflure, Personalräume)

Die Abrechnung erfolgt nach Raumgrundfläche.
Menge: 1732,000 m2

**2.1.4 Räume mit Parkettboden reinigen**
Räume mit Parkettboden inkl. Sockelleisten reinigen bis zum Erreichen einer schmutzfreien Oberfläche

- gründliches Abkehren oder Staubsaugen aller Bodenflächen, partielles Entfernen gröberer Bodenverschmutzungen
- Abwischen von Heizkörpern inkl. Armaturen und Rohre,
Sanitärkeramik, Beleuchtungskörpern, Einbauten wie Installationsschränken, Revisionstüren etc.

Die Abrechnung erfolgt nach Raumgrundfläche.

(eine Zwischenreinigung)
Menge: 1001,260 m2

**2.1.5 Räume mit Feinsteinzeug- und Terrazzoboden reinigen**
Räume mit Feinsteinzeugbodenbelag und Terrazzo inkl. Sockelleisten und Kehlen reinigen bis zum Erreichen einer schmutzfreien Oberfläche.

- Gründliches Abkehren oder Staubsaugen aller Bodenflächen, partielles Entfernen gröberer Bodenverschmutzungen

- Abwischen von Heizkörpern, Sanitärkeramik, Armaturen, Installationsleitungen und -rohren,
WC-Trennwänden inkl. -Türen, Beleuchtungskörpern, Einbauten wie Installationsschränken, Revisionstüren etc.

Auf elastische Verfugungen ist besondere Rücksicht zu nehmen.

Wandfliesen sind in einer separaten Position gelistet.

Die Abrechnung erfolgt nach Raumgrundfläche.
(eine Zwischenreinigung)
Menge: 429,290 m2

**2.1.6 Fliesenbelag an Wänden reinigen**
Räume mit Fliesenbelag an Wänden (Fliesenspiegel und Sanitärräume) inkl. Abdeckleisten reinigen bis zum Erreichen einer schmutzfreien Oberfläche.

- Wandfliesen inkl. Fugen
- gründliches Abfegen und -wischen aller Wandflächen, partielles Entfernen gröberer Verschmutzungen

(eine Zwischenreinigung)
Menge: 549,522 m2

**2.1.7 Treppenbereiche reinigen**
Treppenbereiche mit Terrazzobelag reinigen,
bestehend aus Zwischenpodesten und Treppenläufen (Tritt- und Setzstufen, Sockel),
angrenzende Bodenflächen der Flure sind in Positionen Parkett- bzw. Terrazzoreinigung gelistet (Fläche ist hier für Treppe im Grundriss angegeben, d.h. ohne Setzstufe)

Holzgeländer mit Wangen und Handläufen reinigen

- Beleuchtung, Tellerventile, Taster etc.
lichte Höhe: i.A. ca. 3,50 m
Belag: Parkett

- eine Zwischenreinigung

Die Abrechnung erfolgt nach m² Bodenfläche, Treppenfläche bzw. Podestfläche im Grundriss.
Menge: 95,370 m2

**2.1.8 Fenster reinigen**
Fensterflächen innen, inkl. Rahmen, Beschlägen und Innenfensterbänken reinigen bis zum Erreichen einer schmutzfreien Oberfläche, inkl. evtl. notwendiger Leitern, Hubbühnen oder Gerüste.
(eine Zwischenreinigung)

Bauteillage: Anbau
Material: Kunststofffenster
Breite: bis 3,6 m
Höhe: bis 2,80 m ü OKFFB (innen)

Bauteillage: Bestandsbau
Material: Holzfenster/Stahlfenster
Breite: bis 1,62 m
Höhe: bis 3,075 m ü OKFFB (innen)
Menge: 556,090 m2
DIN 276 2018-12: 399
DIN 276-1 2008-12: 399

**2.1.9 Stellung/Transport Container 7 cbm**
Stellung/Transport Container 7 cbm.
Menge: 2,000 St

**2.1.10 Entsorgung Baustellenmischabfälle**
Baumischabfälle aus dem Gebäude bzw. vom Dach in den Container transportieren, einschl. Entsorgungs- und Deponiegebühren.
Abrechnung nach Wiegeschein.
Menge: 5,000 t

### Los 3 Feinreinigung

*Hinweis: Feinreinigung*
Die für die Feinreinigung notwendigen Anfahrten sind einzukalkulieren.

#### Hauptabschnitt 3.1 Fenster, Türen und Verglasungen

*Hinweis: Abrechnung*
Abrechnung erfolgt nach Elementaußenmaß.

**3.1.1 Außen-/Innentüren aus Alu/Glas feinreinigen, beidseitig**
Türflächen beidseitig, inkl. Rahmen und Beschlägen feinreinigen bis zum Erreichen einer schmutzfreien Oberfläche, inkl. Entfernen von Schutzfolien und Etiketten,
inkl. evtl. notwend. Leitern, Hubbühnen oder Gerüste auch für die Reinigung der Festverglasung.
Bauteillage:
- Anbau, Außentür 2.UG
- An-/Bestandsbau, BS-Türen zwischen Gebäudeteilen
- Bestandsbau, BS-Türen in Fluren und Treppenhäusern (alle Geschosse)
Oberfläche: Alu (pulverbeschichtet)/Glas.
Anteil der Glasfläche: ca. 80 %
Breite: bis 3,60 m
Höhe: bis 2,95 m über OKFFB
Menge: 158,000 m2

**3.1.2 Außen-/Innentüren aus Stahl feinreinigen, beidseitig**
Türflächen beidseitig, inkl. Rahmen und Beschlägen feinreinigen bis zum Erreichen einer schmutzfreien Oberfläche.
Bauteillage: 2.UG und TG
Breite: bis 2,01 m
Höhe: bis 2,60 m über OKFFB
Menge: 15,000 m2

**3.1.3 Außentüren und Fenstertüren aus Stahl/Glas feinreinigen, beidseitig**
Stahl-Glas-Außentüren und -Fenstertüren:
Flächen innen und außen, inkl. Rahmen und Beschlägen feinreinigen bis zum Erreichen einer schmutzfreien Oberfläche, inkl. Entfernen von Schutzfolien und Etiketten; inkl. evtl. notwend. Leitern, Hubbühnen oder Gerüste auch für die Reinung der Festverglasung.
Bauteillage: Bestandsbau EG und 2.UG
Breite: bis 2,00 m
Höhe: bis 2,585 m ü OKFFB (innen und außen)
Menge: 38,500 m2

**3.1.4 Fenster aus Stahl/Glas feinreinigen, beidseitig**
Fensterflächen innen und außen, inkl. Rahmen und Beschlägen sowie Fensterbänken innen und außen feinreinigen bis zum Erreichen einer schmutzfreien Oberfläche, inkl. Entfernen von Schutzfolien und Etiketten; inkl. evtl. notwend. Leitern, Hubbühnen.
Bauteillage: Bestandsbau 2.UG
Breite: bis 1,54 m
Höhe: bis 2,70 m ü OKFFB (innen und außen)
Menge: 80,500 m2

**3.1.5 Holzfenster feinreinigen, beidseitig**
Fensterflächen innen und außen, inkl. Rahmen, Beschlägen und Fensterbänken feinreinigen bis zum Erreichen einer schmutzfreien Oberfläche,
inkl. Entfernen von Schutzfolien und Etiketten,
inkl. evtl. notwend. Leitern, Hubbühnen.
Bauteillage: Bestandsbau 1.UG, EG und DG
Breite: bis 1,62 m
Höhe: bis 3,08 m ü OKFFB
Menge: 341,500 m2

**3.1.6 Kunststofffenster feinreinigen, beidseitig**
Fensterflächen innen und außen, inkl. Rahmen, Beschlägen und Innen-/Außenfensterbänken feinreinigen bis zum Erreichen einer schmutzfreien Oberfläche,
inkl. Entfernen von Schutzfolien und Etiketten,
inkl. evtl. notwend. Leitern, Hubbühnen.
Bauteillage: Anbau alle Geschosse
Breite: bis 3,60 m
Höhe: bis 2,80 m ü OKFFB (innen)
Menge: 131,860 m2

**3.1.7 Dachfenster feinreinigen, beidseitig**
Dachfenster:
Fensterflächen innen und außen, inkl. Rahmen und Beschläge feinreinigen bis zum Erreichen einer schmutzfreien Oberfläche, inkl. Entfernen von Schutzfolien und Etiketten.
Bauteillage: Bestandsbau DG (Pausenraum)
Breite: bis 0,78 m
Höhe: bis 2,05 m ü OKFFB
Menge: 2,500 m2

**3.1.8 Holztüren mit Umfassungszarge feinreinigen**
Türflächen beidseitig, inkl. Rahmen/Umsaffungszargen (Holz/Stahl) und Beschläge feinreinigen bis zum Erreichen einer schmutzfreien Oberfläche, inkl. Entfernen von Schutzfolien und Etiketten.
Bauteillage:
- Anbau 2.UG-DG
- Bestand 2.UG-DG
Höhe: bis 2,25 m über OKFFB
Menge: 258,000 m2

**3.1.9 HPL-Wände/Türen feinreinigen**
HPL-Wände inkl. Türflächen beidseitig, inkl. Rahmen und Beschläge feinreinigen bis zum Erreichen einer schmutzfreien Oberfläche, inkl. Entfernen von Schutzfolien und Etiketten.
Höhe: bis 2,1 m über OKFFB
Menge: 62,400 m2

**3.1.10 Sonnenschutz, Raffstoren feinreinigen**
Sonnenschutzanlagen, außenliegende Raffstoren aus Aluminium (pulverbeschichtet), beidseitig reinigen bis zum Erreichen einer schmutzfreien Oberfläche,
inkl. Entfernen von Schutzfolien und Etiketten,
inkl. evtl. notwend. Leitern, Hubbühnen oder Gerüste
Bauteillage:
- Bestandsbau 1.UG/EG Südostseite
- Anbau 1.UG, EG, DG Südost-, Südwest- und
  Nordwestseite
Höhe: bis 3,08 m ü OKFFB (innen)
Menge: 205,000 m2

**3.1.11 Mehrpreis, Glasflächen nachreinigen**
Mehrpreis, Glasflächen nachreinigen und polieren, einseitig, ohne Rahmen, bis zum Erreichen einer schmutzfreien Oberfläche, in Absprache mit der örtlichen Bauüberwachung.
Menge: 20,000 m2

#### Hauptabschnitt 3.2 Räume

**3.2.1 Technikräume feinreinigen**
Technikräume (Estrichboden) feinreinigen bis zum Erreichen einer schmutzfreien Oberfläche
- gründliches Abkehren oder Staubsaugen aller Bodenflächen, partielles Entfernen gröberer Bodenverschmutzungen
- Bauschlussreinigung des Estrichs, gründliches Wischen mit einem geeignetem Reinigungs- und Pflegemittelzusatz
- Abwischen von Einbauten wie Installationsschränken, Revisionstüren etc.

Die Abrechnung erfolgt nach Raumgrundfläche.
Menge: 115,500 m2

**3.2.2 Räume mit Linoleumbelag feinreinigen**
Räume und Flure mit Linoleumbodenbelag inkl. Sockelleisten  feinreinigen bis zum Erreichen einer schmutzfreien Oberfläche, inkl. Entfernen von Schutzfolien und Etiketten.

- gründliches Abkehren oder Staubsaugen aller Bodenflächen, partielles Entfernen gröberer Bodenverschmutzungen
- Bauschlussreinigung des Belags, gründliches Wischen mit einem geeignetem Reinigungs- und Pflegemittelzusatz
- Abwischen von Heizkörpern inkl. Armaturen und Rohren, Beleuchtungskörpern, Einbauten wie Installationsschränken, Revisionstüren etc.
- Reinigen von Waschbecken und Amaturen

Die Abrechnung erfolgt nach Raumgrundfläche.
Menge: 1825,000 m2

**3.2.3 Räume mit Parkettboden feinreinigen**
Räume mit Parkettboden inkl. Sockelleisten feinreinigen bis zum Erreichen einer schmutzfreien Oberfläche, inkl. Entfernen von Schutzfolien und Etiketten.

- gründliches Abkehren oder Staubsaugen aller Bodenflächen, partielles Entfernen gröberer Bodenverschmutzungen
- Bauschlussreinigung des Belags, gründliches Wischen mit einem geeigneten Reinigungs- und Pflegemittelzusatz
- Abwischen Heizkörpern inkl. Armaturen und Rohre, Beleuchtungskörpern, Einbauten wie Installationsschränken, Revisionstüren etc.

Die Abrechnung erfolgt nach Raumgrundfläche.
Menge: 1001,500 m2

**3.2.4 Räume mit Feinsteinzeug- und Terrazzobelag feinreinigen**
Räume mit Feinsteinzeug- und Terrazzobelag inkl. Sockelleisten und Kehlen feinreinigen bis zum Erreichen einer schmutzfreien Oberfläche, inkl. Entfernen von Schutzfolien und Etiketten.

- gründliches Abkehren oder Staubsaugen aller Bodenflächen, partielles Entfernen gröberer Bodenverschmutzungen
- Bauschlussreinigung des Belags, gründliches Wischen mit einem geeigneten Reinigungs- und Pflegemittelzusatz
- Abwischen von Heizkörpern, Sanitärkeramik, Armaturen, Installationsleitungen und -rohren,
WC-Trennwänden inkl. -Türen, Beleuchtungskörpern, Einbauten wie Installationsschränken, Revisionstüren etc.

Die Abrechnung erfolgt nach Raumgrundfläche.
Menge: 429,290 m2

**3.2.5 Fliesenbelag an Wänden feinreinigen**
Räume mit Fliesenbelag an Wänden inkl. Abdeckleisten feinreinigen bis zum Erreichen einer schmutzfreien Oberfläche, inkl. Entfernen von Schutzfolien und Etiketten.

- Wandfliesen inkl. Fugen
- gründliches Abkehren, -wischen oder Staubsaugen aller Wandflächen, partielles Entfernen gröberer Verschmutzungen
- Bauschlussreinigung des Wandbelags, gründliches Abwischen mit einem Reinigungszusatz
Menge: 600,000 m2

**3.2.6 Treppenbereiche feinreinigen**
Treppenbereiche mit Terrazzobelag feinreinigen, bestehend aus Zwischenpodesten und Treppenläufen (Tritt- und Setzstufen, Sockel),
angrenzende Bodenflächen der Flure sind in Positionen Parkett- bzw. Terrazzoreinigung gelistet (Fläche ist hier für Treppe im Grundriss angegeben, d.h. ohne Setzstufe)

Gründliches Abkehren oder Staubsaugen aller Flächen, partielles Entfernen gröberer Bodenverschmutzungen, Feinreinigung von Stahlgeländern mit Wangen und Handläufen sowie Beleuchtung, Tellerventilen, Taster etc.

Bauschlussreinigung des Belags, gründliches Wischen mit einem geeigneten Reinigungs- und Pflegemittelzusatz

lichte Höhe: ca. 3,30 m
Bauteillage: Treppenhaus 1, 2.UG-DG
Bauteillage: Treppenhaus 2, 1.UG-DG
Material: Parkett/Holz
Die Abrechnung erfolgt nach m2 Bodenfläche, Treppenfläche bzw. Podestfläche im Grundriss.
Menge: 96,000 m2

**3.2.7 Sauberlaufmatten feinreinigen**
Gründliches Staubsaugen aller Sauberlaufmatten innen/außen, partielles Entfernen gröberer Bodenverschmutzungen
Menge: 7,800 m2

**3.2.8 Aufzugskabine feinreinigen**
Aufzugskabine Edelstahl reinigen, einschl. Kabinenwände,
Schachttüren (4 Haltestellen), Spiegel.
Kabinengröße: bis 1,10 m x 2,10 m
Menge: 2,000 St

**3.2.9 Fußboden, zusätzlicher Wischvorgang**
Reinigung von Böden als zusätzlicher Wischvorgang nach der bereits beschriebenen Bauendreinigung zur Reinigung kleinerer Verschmutzungen von Nacharbeiten der Handwerker.
- Feinsteinzeug
- Terrazzo
- Estrich
- Linoleumbelag
- Parkett
Menge: 1210,440 m2

**3.2.10 Stellung/Transport Container 7 cbm**
Stellung/Transport Container 7 cbm.
Menge: 1,000 St

**3.2.11 Entsorgung Baustellenmischabfälle**
Baumischabfälle aus dem Gebäude bzw. vom Dach in den Container transportieren, einschl. Entsorgungs- und Deponiegebühren.
Abrechnung nach Wiegeschein.
Menge: 5,000 t

#### Hauptabschnitt 3.3 Ausstattung und Möblierung

**3.3.1 Ausstattung und Möblierung feinreinigen**
Feinreinigung von allen waagerechten und senkrechten Oberflächen von Einbau- und Küchenschränken, inkl. innenliegenden Zwischenböden und oberen Abschlüssen (wenn nicht deckenhoch) sowie Küchenspülen, Außenflächen von Geräten (z.B. Herden, Kühlschränken, Backöfen) bis zum Erreichen einer schmutzfreien Oberfläche, inkl. Entfernen von Schutzfolien und Etiketten.

Gründliches Abkehren oder Staubsaugen aller Oberflächen, partielles Entfernen gröberer Verschmutzungen
Bauschlussreinigung der Möbel: feuchtes Auswischen mit einem geeigneten Reinigungs- und Pflegemittelzusatz, bei Arbeitsflächen und Küchenausstattung sind hygienische Aspekte besonders zu beachten

Von der Reinigung ausgenommen sind Geräte und Einbauten des Caterers in der Schulküche im 2.UG
Menge: 200,000 m2

**3.3.2 Akustikelemente**
Akustikelemente im Bestand:
Absaugen der perforierten Metalloberflächen,
feuchtes Abwischen aller Oberflächen,
vorsichtiges Arbeiten, um farbige Oberflächen nicht zu beschädigen
Menge: 205,000 m2

### Los 4 Sonstiges

#### Hauptabschnitt 4.1 An- und Abfahrten

**4.1.1 An- und Abfahrt**
Zusätzliche zu den ausgeschriebenen Grundleistungen notwendige An- und Abfahrten zur Baustelle nach Aufforderung durch die örtliche Bauüberwachung.
Menge: 5,000 St

#### Hauptabschnitt 4.2 Stundenlohnarbeiten

*Hinweis: Hinweis - Stundenlohnarbeiten*
Stundenlohnarbeiten sind nur mit Genehmigung der·Stundenlohnarbeiten sind nur mit Genehmigung der Bauleitung auszuführen.

**4.2.1 Stundensatz Vorarbeiter**
*** Bedarfsposition ohne GB
Arbeiten, welche nicht in den Positionen erfasst sind und gegen Nachweis zur
Ausführung kommen : Vorarbeiter
Menge: 1,000 -

**4.2.2 Stundensatz Facharbeiter**
*** Bedarfsposition ohne GB
Arbeiten, welche nicht in den Positionen erfasst sind und gegen Nachweis zur Ausführung kommen :
Facharbeiter
Menge: 1,000 -

**4.2.3 Stundensatz Helfer**
*** Bedarfsposition ohne GB
Arbeiten, welche nicht in den Positionen erfasst sind und gegen Nachweis zur Ausführung kommen :
Helfer
Menge: 1,000 -
